# Gedenk- und Lernort Laagberg
Angebotsaufforderung (GAEB DA XML 3.3, DA83)
Projekt: 2026-01
Währung: EUR
Erstellt mit: GXML Toolbox V3.3 R20220330, ORCA AVA 27 27.00.00, 09.09.2026

## Vorbemerkungen
1. Projektbeschreibung / Umfang der Ausschreibung
Der "Ort der Verantwortung" ist das 1. Teilprojekt des zukünftigen "Gedenk- und Lernorts KZ-Außenlager Laagberg", der aus insgesamt drei Teilbereichen besteht, die bis 2030 realisiert werden sollen (vgl. Anlage).

Am "Ort der Verantwortung" wurden im Jahr 2017 bei archäologischen Untersuchungen im Zuge der Neubaumaßname "Neue Quartiersmitte Schlesierweg" an der Breslauer Straße im Wolfsburger Stadtteil Laagberg Fundamente der ehemaligen Gefangenen-baracke 4 des Außenlagers des KZ Neuengamme freigelegt.

Der Fund setzte einen Diskussionsprozess über den Umgang mit diesen Zeugnissen der nationalsozialistischen Vergangenheit der Stadt Wolfsburg in Gang. Mit Ratsbeschluss vom 21.06.2017 wurde entschieden, die Fundamente zu translozieren und in einem zu schaffenden Gedenk- und Lernort, der sich innerhalb der ehemaligen Lagergrenzen befinden soll, öffentlich zu präsentieren.

Im Jahr 2020 wurde ein Realisierungswettbewerb für Teams, bestehend aus Hochbauarchitekten, Landschaftsarchitekten und Ausstellungsgestaltern, durchgeführt.
Leitidee des Gewinnerprojektes war es - da die Fläche des ehemaligen KZ-Außenlagers heute vollständig überprägt ist - an drei Orten das Unsichtbare sichtbar zu machen:

- Im Norden des ehemaligen Lagers im Bereich der Gefangenenbaracke 1 entsteht ein Gebäudekomplex aus Riegel (Ausstellungsräume) und Kubus (Seminarraum, offenes Archiv, Büros) mit umgebenden Freiflächen.
- Entlang der historischen Waldkante wird ein 385 m langer Steg, der parallel zur ehemaligen Lagergrenze verläuft, die Dimension des Lagers in seiner Längsausdehnung erfahrbar machen. Auf Plattformen kann sich der Besucher über die Geschichte des Ortes mit all seinen zeitlichen Schichten an einzelnen Lernstationen informieren.
- Am Ort der Verantwortung schließt sich der Kreis: Auf einer kleinen, von einer Hecke umgebenen Platzfläche, deren südliche Kante die Grenze des ehemaligen Lagers markiert, steht ein großer Tisch mit gravierten Stadtteil- und Lagerplänen, der Ausgangspunkt dafür sein soll, miteinander ins Gespräch kommen und darüber hinaus zu einer aktiven Auseinandersetzung anregt: Über die Technik des Durchpausens können sich Besuchende eigenständig Stadt- und Lagerpläne erstellen und diese zur Erkundung des Stadtteils nutzen.

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Abb. 1: Entwurfsplanung

Die vorliegende Ausschreibung hat die Garten- und Landschaftsbauarbeiten für den rd. 270 m² großen Ort der Verantwortung zum Inhalt, der auf einer abzutragenden Rasenfläche errichtet wird.
Die Ausschreibung umfasst im Wesentlichen folgende Arbeiten:
- Abschieben von rd. 270 m² Rasenfläche
- Abtrag von Oberboden (rd. 55 m³, z.T. Wiedereinbau vor Ort) und Unterboden (rd. 20 m³, Abfuhr); Lieferung und Einbau von Füllboden (rd. 5 m³)
- Bau von wassergebundener Wegedecke (rd. 135 m², 3-schichtiger Aufbau) und Betonpflaster (rd. 7 m²), Setzen von rd. 60 m Betonkantensteinen und 2 m Beton-Blockstufen
- Lieferung und Einbau von rd .11 m Betonsitzelementen mit Holzauflage
- Herstellung von Betonfundamenten für Einbau von Ausstellungselementen (Lieferung und Einbau sind Inhalt einer separaten Ausschreibung "Metallbauarbeiten")
- Lieferung und Einbau von 1 Stück Baumschutzrost und Stammbügel; Lieferung und Einbau von rd. 30 m niedrigem Absperrgitter
- Lieferung und Pflanzung von 1 Stück Rotahorn (Hochstamm StU 20/25 mit Unterflurverankerung), 85 Stück Hainbuchen (Heckenpflanze, geschnitten, 2xv), 135 Stück Rutenhirse, 1.060 Stück Narzissen; Rasenansaat (35 m²)
- Wiederherstellung einer als BE-Fläche genutzten Rasenfläche (rd. 320 m²); Schutz von Bestandsbäumen)

2. Örtliche Verhältnisse
Der AG geht davon aus, dass sich der Bieter mit der Örtlichkeit vertraut gemacht hat. Mehrkosten, die sich aus Unkenntnis der örtlichen Gegebenheiten ergeben, können nicht geltend gemacht werden.
Erschwernisse, die sich aus den vorliegenden allgemeinen Vorbemerkungen bei der Ausführung von Bauleistungen und Leistungen ergeben, sind in die Einheitspreise einzurechnen, soweit hierfür keine gesonderten Positionen vorgesehen sind.

2.1 Lage
Das Bauvorhaben liegt westlich der Breslauer Straße im Ortsteil Laagberg (Stadt Wolfsburg), südöstlich der "Neue Quartiersmitte Schlesierweg".
Das Baufeld ist von der Fahrbahn der Breslauer Straße durch einen schmalen Grünstreifen und einen 1,85 m breiten Fußweg getrennt.
Im Norden grenzt ein rd. 2,50 m breiter, abgepollerter Erschließungsweg des Wohnbaugebietes Schlesierweg an das Baufeld an.
Im Westen begrenzt ein knapp 3,0 m breiter Fußgängerweg das Baufeld, der weiter südlich auf den entlang der Breslauer Straße verlaufenden Fußweg trifft.
Diese drei Wege haben eine wichtige Erschließungsfunktion für die Anwohner, zumal sie die Verbindung zu den Bushaltestellen in der Breslauer Straße darstellen.
Im Süden befindet sich eine Rasenfläche, die z.T. als Baustelleneinrichtungsfläche genutzt werden kann (s.u.)

2.2 Hinweise zu Zufahrten / Nutzung öffentlicher Straßen- und Wegeflächen
Die Zufahrt kann von der Breslauer Straße aus entweder über den nördlich an das Baufeld angrenzenden Erschließungsweg erfolgen oder über den westlich verlaufenden Weg, der im Süden auf die Breslauer Straße trifft.
Alle das Baufeld umgebenden Wege sind nur eingeschränkt nutzbar. Ein mind. 1,5 m breiter Streifen ist während der gesamten Bauzeit für die Öffentlichkeit freizuhalten.

Die Erstellung eines Verkehrzeichenplans, Abstimmung und Einholung der verkehrsbehördlichen Anordnung obliegt dem AN, anfallende Gebühren sind in die EP´s einzukalkulieren.

Für die Ein- und Ausfahrten auf öffentlichen Wegen und Straßen sind die Auflagen der zuständigen Behörden und die Vorschriften der StVO sind einzuhalten.
Werden durch Fahrzeuge des Auftragnehmers oder seiner Erfüllungsgehilfen öffentliche Straßen, Wege und Plätze infolge der Bauarbeiten verschmutzt, sind sie unverzüglich im Rahmen der Verkehrssicherung zu reinigen. Diese Arbeit gehört zu den Nebenleistungen.
Gemäß § 35 Abs. 6 StVO ist beim Einsatz von Personen im Rahmen der Reinigung von Straßen und Anlagen im Straßenraum außerhalb von Gehwegen und Absperrungen das Tragen auffälliger Warnkleidung vorgeschrieben.
2.3 Hinweise zur Baustelleneinrichtung
Für die Baustelleneinrichtung (BE) stehen keine Flächen innerhalb der Baustelle zur Verfügung.
Die direkt südlich an das Baufeld angrenzende Rasenfläche (Größe rd. 320 m²) kann als BE-Fläche genutzt werden, ist aber beengt und auf das Notwendigste zu beschränken.

Der dortige Bestandsbaum ist unbedingt zu erhalten und zu schützen:
Der Stammschutz ist als Leistungsposition ausgeschrieben (vgl. Titel 06: Sonstige Maßnahmen).
Maßnahmen zum Schutz des geschützten Wurzelraums (Kronentraufe zzgl. 1,5 m) dieses und zwei außerhalb stehender Bäume sind vom AN vorzusehen, mit der örtlichen Bauüberwachung und den zuständigen Behörden abzustimmen und in die Position "Baustelleneinrichtung" (Titel 06) einzukalkulieren.

Erforderliche Abstimmungen mit den Medienträgern sind in den Einheitspreis der Baustelleneinrichtung einzukalkulieren.

Baustoffe sind in der erforderlichen Qualität und Dimensionierung zu bevorraten. Mehrkosten für Stillstandszeiten der Baustelle wegen mangelnder Bevorratung werden nicht anerkannt.

Lieferung, Aufstellen, Vorhalten und Abtransport von Maschinen und Materialien, einschließlich fachgerechter Entsorgung von Altstoffen inkl. der Deponiegebühren sind in die Einheitspreise einzukalkulieren.
Gegebenenfalls ist ein mehrmaliger An- und Abtransport der Geräte bzw. ein Umsetzen der Baumaschinen und -materialien erforderlich.

2.4 Baugrund
Für das Gesamtprojekt liegen "Baugrunderkundung und Gründungsgutachten" (Büro GGU, Braunschweig; Vorabzug: 16.07.2021 mit Bodenprofilen und Analyseergebnissen; Endfassung: 11.03.2026, ohne neue Untersuchungen) vor.
Am "Ort der Verantwortung" wurden zwei Kleinrammbohrungen vorgenommen, die trotz eines geringen Abstandes der gewählten Aufschlusspunkte und fast gleicher Geländehöhe (79,29 mNHN bzw. 79,32 mNHN) einen Unterschied in der Mächtigkeit der Bodenhorizonte zeigen:

Am westlichen Bohrpunkt (KRB 14) steht unterhalb von Mutterboden (30 cm), eines geringmächtigen Aufschüttungshorizontes (20 cm) und eines Feinsandhorizontes (hellbraun, schluffig, vernässt) ab 90 cm unter GOK der Tonhorizont an (schluffig, schwach feinsandig).
Am östlichen Bohrpunkt (KRB 15) fehlt der Aufschüttungshorizont und der Tonhorizont (dunkelgrau, schluffig) beginnt bei 1,90 m unter GOK.
Der Grundwasserstand wurde am 01.06.2021 bei einer Geländehöhe von 77,86 mNHN festgestellt (1,46 m unter GOK).

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Abb 2.: Lageplan II aus Baugrundgutachten
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Abb. 3: Bodenprofil V aus Baugrundgutachten

2.5 Bodenkontamination
Die Stadt Wolfsburg wird vor Beginn der Baumaßnahme eine Insitu-Beprobung veranlassen, so dass bekannt ist, wie mit dem abzufahrenden Aushub zu verfahren ist. Eine Beprobung von Haufwerken auf der Baustelle ist nicht erforderlich.

Gemäß "Baugrunderkundung und Gründungsgutachten" des Büros GGU ist der vorhandene Boden dem Zuordnungswert Z 0 zuzuordnen.

2.6 Kampfmittel
Das Baufeld liegt innerhalb einer Kampfmittelverdachtsfläche. Der AG stellt baubegleitend eine Fachfirma für Kampfmittelberäumung.

3. Bauablauf und -organisation
Die Koordination der Leistungen obliegt dem AN. Dabei sind zeitliche Vorgaben, die sich aus der Ausschreibung und den Vertragsbedingungen ergeben, zwingend zu berücksichtigen und einzuhalten. Während aller Arbeiten des Auftragnehmers (AN) auf der Baustelle muss ein deutsch sprechender Vertreter des AN anwesend sein, der bevollmächtigt ist, Anordnungen der Bauleitung entgegen zu nehmen und weisungsberechtigt die erforderlichen Maßnahmen ergreifen kann. Er nimmt an den regelmäßig stattfindenden Baubesprechungen teil.

Während der Arbeiten ist ein Bautagebuch zu führen, wöchentlich vorzuzeigen und als Kopie an die Bauleitung auszuhändigen. Mindestangaben sind:
- eingesetztes Personal und Maschinen
- Temperatur und Niederschlagsmenge
- besondere Vorkommnisse, wie z.B. Leitungsbeschädigungen
- Ergebnisse von Absprachen Beteiligten

Vor Baubeginn wird in einer gemeinsamen Begehung der Zustand der Baustelle und des unmittelbaren Umfeldes festgehalten und protokolliert. Die Dokumentation des Zustandes vor Baubeginn obliegt dem AN.

Vor Beginn der Arbeiten hat sich der AN über die Lage von Leitungen, Kabeln, Dränagen etc. bei den zuständigen Medienträgern zu informieren. Die Leitungsabfragen und das Einholen evtl. erforderlicher Genehmigungen erfolgt eigenverantwortlich durch den AN. Der AN haftet für alle durch seine Bauarbeiten entstehenden Schäden an den Anlagen.

3.1 Strom- und Wasserversorgung
Anschlüsse für Baustrom und Bauwasser stehen nicht zur Verfügung. Dies ist eigenverantwortlich zu beschaffen und mit dem jeweiligen Versorger abzurechnen. Eine gesonderte Vergütung durch den AG erfolgt nicht.

3.2 Abfälle
Die Bauarbeiten sind so durchzuführen, dass die verwertbaren Anteile von Bauschutt und Baustellenabfällen sowie Bodenaushub auf der Baustelle getrennt erfasst und einer Verwertung zugeführt werden können.
Mineralstoffe wie Steine und Betonbruch sollen von übrigen Baustoffen nichtmineralischen Ursprungs sowie von Metall und Holz getrennt abgebaut, abgebrochen und erfasst werden.
Grundsätzlich sind alle Abfälle und Bauschutt nach dem gültigen Kreislaufwirtschafts- und Abfallgesetz geordnet zu entsorgen. Entsprechende Nachweise sind der Bauleitung über Deponiescheine mit den entsprechenden Massennachweisen zu übergeben.Massennachweise ohne Nachweis des Verbleibs werden nicht anerkannt.

Selbst verursachte Abfälle des AN verbleiben in dessen Eigentum und sind von diesem in geeigneter Weise getrennt zu sammeln und täglich zu beseitigen.

Für die Wiederverwendung oder schadlose Verwertung von Abfällen jeglicher Art sind die gültigen gesetzlichen Vorschriften zu beachten und einzuhalten. Mit Fertigstellung seiner Leistungen hat der AN eine lückenlose Abfallbilanz und Entsorgungsdokumentation aller Abfälle vorzulegen

3.3 Ausführungszeit
geplante Bauzeit: 01.12.2026 bis 15.04.2027

Für den geplanten Spatenstich (genauer Termin wird noch festgelegt)  sind folgende Materialien und Maschinen auf der Baustelle vorzuhalten:
5 Schaufeln, Sand, Bagger, 1 Bauzaunfeld zum Anbringen eines bauseits gestellten Banners.

4. Leistungsverzeichnis / Abrechnung
4.1 Leistungsverzeichnis
Der Wortlaut des vom Auftraggeber übergebenen Leistungsverzeichnisses (LV) ist verbindlich.
Bei Widersprüchen zwischen den Vorbemerkungen / zusätzlichen Technischen Vertragsbestimmungen (ZTV) und dem Leistungsverzeichnis gelten vorrangig die Angaben im LV.
Werden vom Bieter einzelne Positionen oder Abschnitte des LV als technisch mangelhaft angesehen, so hat der Bieter im Zuge der Angebotsabgabe darauf hinzuweisen.
Eintragungen in das LV über die geforderten Angaben hinaus sind unzulässig.
Bei technisch widersprüchlichen Angaben im Leistungsverzeichnis zwischen Kurztext und Langtext gelten die Angaben im Langtext; dies gilt auch bei Angeboten.
Ist im Leistungsverzeichnis vorgegeben, auf welche Weise die Leistung zu erbringen ist, so ist der Auftragnehmer daran gebunden.
Grundsätzlich hat der Auftragnehmer die technologische Ausführung seiner Arbeiten selbst zu wählen.
Alle Leistungen verstehen sich, wenn nicht anders beschrieben, einschließlich der Lieferung und Montage. Die eingebauten und umfassenden Konstruktionen sind vor Beschädigung und Verschmutzung zu schützen, Schutzmaterialien sind nach Beendigung der Arbeiten zu entsorgen. Diese Leistungen sind, falls nicht gesondert ausgeschrieben, in die Einheitspreise einzurechnen.
Alle ausgeschriebenen Leistungen umfassen sämtliche erforderliche Nebenarbeiten sofern diese nicht gesondert aufgeführt werden.
Die Kosten für den Verbrauch von Strom und Wasser sind Bestandteil der Einheitspreise.

4.2 Baustoffe
Die für die Ausführung angegebenen Fabrikatsangaben verstehen sich als Produktempfehlung zur Qualitäts- und Ausführungsorientierung für die anzubietenden Produkte.

Die im LV angegebenen Baustoffe können durch gleichwertige ersetzt werden. Der Nachweis der Gleichwertigkeit muss vom Bieter zur Angebotsabgabe kostenlos erbracht werden, entbindet ihn jedoch nicht von seiner Haftung.

4.3 Gebühren
Alle Gebühren wie z.B. Stellgenehmigungen, Nutzungsentgelte und dergleichen die im Zusammenhang mit den zu erbringenden Leistungen stehen, sind in die Einheitspreise einzukalkulieren und werden nicht gesondert vergütet.

4.4 Preisbildung
Sämtliche Einzelpreise sind Nettopreise. Die Mehrwert- bzw. Umsatzsteuer ist gesondert am Ende des Angebots auszuweisen.
In die Einheitspreise sind grundsätzlich alle Aufwendungen einzubeziehen, die sich aus der Einhaltung der allgemein für Bauarbeiten sowie für das entsprechende Gewerk geltenden Unfallverhütungsvorschriften ergeben, sofern sie keine Besonderen Leistungen darstellen.
Für alle Leistungen sind die ggf. erforderlichen örtlichen Aufmaße, statischen Berechnungen, Werksplanungen und technischen Abnahmen in der Kalkulation zu berücksichtigen, sie werden nicht gesondert vergütet.
Nebenleistungen werden nicht gesondert vergütet und gehören ohne Erwähnung zur vertraglichen Leistung. Im Zweifel gelten zur Abgrenzung von Neben- und Besonderen Leistungen die ATV DIN 18299 ff. (VOB/C).

4.5 Unvorhergesehene Arbeiten
Bei unvorhergesehenen Arbeiten ist vor Beginn der Ausführung mit dem AG bzw. der Bauleitung zu klären, ob diese über ein Nachtragsangebot oder Stundenlohn auf Nachweis durchzuführen sind.

4.6 Aufmaß, Bestandsdokumentation
Aufmaße sind, falls zum Nachweis erforderlich, ggf. durch Skizzen o.ä. zu belegen. Sie sind baubegleitend vorzunehmen.
Die Abrechnungaufmaße sind der Bauleitung des AG vorzulegen und freizugeben.

Die durch in Rechts- oder Verwaltungsvorschriften oder vereinbarten technischen Normen geforderten Prüfungen der geschuldeten Leistung entstandenen Kosten und Gebühren sowie Revisionspläne sind vom AN kostenfrei zu erbringen, sofern sie nicht in den ATV der VOB/C oder in den Vorschriften selbst als besondere Leistungen ausgewiesen sind.
Zu den Prüfungen in diesem Sinne gehören:
- Eignungsprüfungen
- Eigenüberwachungsprüfungen
- Fremdüberwachungsprüfungen
- Kontrollprüfungen, sofern vorgeschrieben oder vereinbart
Die Unterlagen sind zur Freigabe vorzulegen.

5. Vertragsgrundlage
Mit dem Vertrag werden die VOB in allen Teilen sowie alle anzuwendenden DIN-Normen, ZTV und die anerkannten Regeln der Technik  in der zum Zeitpunkt des Vertragsabschlusses gültigen Fassung vereinbart.

Die Auflistung bzw. Nennung von Normen erhebt keinen Anspruch auf Vollständigkeit.

6. beigefügte Unterlagen
Der Ausschreibung liegen folgende Unterlagen bei:
- 260828_Anlage 1 OdV Lageplan Baustelle.pdf
- 260828_Anlage 2 OdV Technischer Entwurfsplan.pdf

## 01 Ort der Verantwortung

### Titel 01 Vorbereitende Arbeiten

*Hinweis: Abbrucharbeiten*

**01.01 Rasensode abschieben**
Rasensode / Grasnarbe, inkl. Wurzelwerk abschieben, anfallendes Material laden und der fachgerechten Verwertung zuführen, inkl. Gebühren, in Randbereichen, an Kanten und Einbauten in Handarbeit, bei Bedarf vorab mähen des Bewuchses.

Abtragsstärke: ca. 10cm

Entsorgungsnachweise sind vorzulegen. Abrechnung nach Flächenaufmaß.
Menge: 270,000 m²

**01.02 Holzpoller ausbauen, lagern, wieder einbauen**
Vorhandene Poller aus Holz, Ø 16 cm, ausbauen, zwischenlagern und nach Beendigung der Maßnahme wieder einbauen, ohne Fundament.

Länge: 200 cm (100 cm über GOK)
Menge: 8,000 Stk

**01.03 Poller ausbauen, entsorgen**
Vorhandene Poller aus Metall, Ø 7 cm, ausbauen, inkl. Fundament, anfallendes Material trennen und der ordnungsgemäßen Verwertung zuführen.

Länge: 70 cm (40cm über GOK)
Menge: 5,000 Stk

*Hinweis: Bodenarbeiten*

**01.04 Oberboden abschieben, lagern**
Vorhandenen Oberboden abschieben, sieben, seitlich zum Wiedereinbau lagern, Steine, Unrat >5cm sowie Kräuter und Wurzelreste absammeln und ordnungsgemäß entsorgen.

Abtragstiefe: i.M. 20 cm

Abrechnung nach Abtragsprofilen feste Masse.
Menge: 54,000 m³

**01.05 Oberboden abfahren**
Nicht benötigten Oberboden laden und zur eigenen Verwendung abfahren.

Abrechnung nach Lieferschein, Lockerungsfaktor 1,2
Menge: 20,000 m³

**01.06 Boden abtragen, lagern**
Vorhandenen Boden profilgerecht lösen und auf Haufwerke zum Abtransport lagern.

Bodenklasse: 3-4
Abtragsstärke: bis 20 cm
bisherige Zuordnung nach LAGA: Z0

Abrechnung nach Abtragsprofilen feste Maße.
Menge: 15,000 m³

**01.07 Bodenabtrag Fundamente, lagern**
Vorhandenen Boden für Fundamente bzw. Bodenplatte profilgerecht in Teilflächen lösen und auf Haufwerke zum Abtransport lagern.

Bodenklasse: 3-4
Abtragsstärke: bis 50 cm
bisherige Zuordnung nach LAGA: Z0

Abrechnung nach Abtragsprofilen feste Masse.
Menge: 5,000 m³

**01.08 Zulage Boden schuttdurchsetzt**
Zulage zu vorherigen Positionen für Erschwernisse bei schuttdurchsetzten Boden, auf Nachweis und nach Abstimmung und Freigabe durch den AG.
Menge: 5,000 m³

**01.09 Boden laden, transportieren**
Boden der Haufwerke laden, transportieren und der ordnungsgemäßen Verwertung zuführen.

Materialwert gem. EBV, Anlage 1: BM-0 bis BM-F3, nicht gefährlich
Abfallschlüssel: 17 05 04

Inklusive Entsorgungsgebühren und Entsorgungsnachweis.

Abrechnung nach Lieferschein (Umrechnung mit Faktor 1,9 t/m³ und Lockerungsfaktor 2,0)
Menge: 76,000 t

**01.10 Transport belasteter Böden, bis 100km**
Transport von belasteten Böden auf LKW laden und zur Verwertungsstelle nach Angaben des AG transportieren, im Begleitscheinverfahren.

einfache Transportentfernung: bis 100km
Abfallschlüssel: AVV 17 05 03

Abrechnung nach Wiegeschein der Entsorgungsanlage, (Umrechnung mit Faktor 1,9 t/m³ und Lockerungsfaktor 2,0)
Menge: 15,000 t

**01.11 Füllboden liefern, einbauen**
Füllboden liefern, höhen- und profilgerecht lagenweise einbauen und verdichten, nichtbindig, frostbeständig, inkl. aller Nebenarbeiten.

Einbaustärke: bis 20cm
Verformungsmodul: Ev2 mind. 45 MN/m²

Abrechnung nach Auftragsprofilen feste Masse, im eingebauten, verdichteten Zustand.
Menge: 5,000 m³

**01.12 Rohplanum herstellen**
Rohplanum für alle befestigten Flächen unter Beachtung der Einbaustärken im Auf- und Abtrag höhen- und profilgerecht herstellen, zulässige Abweichung von der Sollhöhe +/- 3cm, Steine, Unrat und organische Material über 5cm Durchmesser absammeln und ordnungsgemäß entsorgen.

Auf- und Abtrag: i.M. 10 cm
Verformungsmodul: Ev2 mind. 45 MN/m², der Nachweis ist im Rahmen der Eigenüberwachung zu erbringen

Abrechnung nach bearbeiteter Fläche.
Menge: 145,000 m²

### Titel 02 Wege und Plätze

**02.02 TS aus N-Schotter 0/32, D=25cm**
Ungebundene Tragschicht aus Natursteinschotter für befestigte Flächen liefern, höhen- und profilgerecht einbauen, fachgerecht lagenweise verdichten, Genauigkeit unter der 4-m Latte: +/-1 cm.

Material: Natursteinschotter 0/32
Schichtdicke: 25cm im verdichteten Zustand
Wasserschluckwert: mind. 0,2 cm/sec
Verformungsmodul: Ev2 120 MN/m²
Verdichtungsgrad: DPr 1,03

Einbauort: Wassergebundene Decke, Pflaster, Stufe

Abrechnung nach m² fertiger Fläche.
Menge: 145,000 m²

**02.03 TS aus N-Schotter 0/32, D=40cm**
Wie vorherige Position, jedoch:

Schichtdicke: 40cm im verdichteten Zustand

Einbauort: unter Betonsitzelementen
Menge: 5,000 m²

**02.04 TS aus N-Schotter 0/32, D=60cm**
Wie Position 02.02, jedoch:

Schichtdicke: 60cm im verdichteten Zustand

Einbauort: unter Ausstellungstisch und Infopult
Menge: 8,000 m²

*Hinweis: Einfassungen*

**02.05 Tiefbordstein 10x40 lief., einbauen**
Bordstein aus Beton nach DIN EN 1340, Qualität D, T, I, nach DIN 483 liefern, fachgerecht versetzen, auf ein 15cm starkes Fundament aus Magerbeton C 12/15 mit beidseitiger Rückenstütze, Breite ca. 15cm, Ausführung gradlinig, inkl. aller erforderlicher Erd- und Nebenarbeiten sowie die Herstellung von Passstücken.

Format: Tiefbordstein 10x40x100cm
Farbe: grau
Oberfläche: glatt

Einbauort: Einfassung Wassergebundene Decke
Menge: 48,000 m

**02.06 Tiefbordstein 10x30 lief., einbauen**
Wie vorherige Position, jedoch:

Format: 10x30x100cm

Einbauort: Einfassung Pflasterfläche
Menge: 10,000 m

*Hinweis: Deckschichten*

**02.07 Dyn. Schicht 0/8 lief., einbauen**
Dynamische Schicht für Wassergebundene Wegedecke nach DIN 18315, FLL und ZTV SoB-StB, Kalksteinschotter liefern, profilgerecht gem. Herstellerangaben in feuchtem Zustand einbauen und fachgerecht verdichten, der Einbau erfolgt zwischen seitlichen Einfassung, zulässige Abweichung von der Nennhöhe +/- 10mm, Ebenheit 10 mm unter der 4m Latte

Körnung: 0/8
Farbe: analog Deckschicht
Einbaudicke: 6cm (im verd. Zustand)
Gefälle: quer ~2,5%, längs ~1,0%

Einbauort: Platzfläche

Abrechnung nach m² fertiger Fläche. Der Nachweis der Eignung und Umweltverträglichkeit ist vor Bestellung unaufgefordert vorzulegen.

Produkt der Planung: Sabadyn von DISPOplus GmbH
oder gleichwertig

angebotenes Produkt und Lieferant: '.........'

Wenn kein Eintrag erfolgt, gilt das Produkt der Planung.
Menge: 135,000 m²

**02.08 Wassergebundene Decke, D=4cm**
Deckschicht für Wassergebundene Wegedecke, als reinen Naturbaustoff aus mehreren Gesteinsanteilen mit gleichbleibender Sieblinie, mineralische Füller ohne Lehm und Tonanteile liefern, gut erdfeucht gem. Herstellerangaben einbauen und fachgerecht verdichten, zulässige Abweichung von der Nennhöhe +/-5 mm, Ebenheit 10 mm unter der 4m Latte, inkl. aller Materiallieferungen und Nebenarbeiten, der Einbau erfolgt mit seitlichen Einfassungen.

Körnung: 0/5
Farbe: Sabalith sandbraun
Einbaudicke: 4cm (im verd. Zustand)
Gefälle: quer ~2,5%, längs ~1,0%

Oberflächenfestigkeit: > 80kN/m²
Frostbeständigkeit: F4 gem. TL Stein
Verschleißbeständigkeit: ≥ 90%
Verdichtungsgrad: DPr 97%
Wasserdurchlässigkeit: > 8x10hoch-4 cm/s
Wasserspeicherkapazität: ~ 8 l/m²
max. Wasserkapazität: ~ 20%
Luftgehalt bei max. Wasserkapazität: ~ 25%
Porenvolumen: ~ 45%
ph-Wert: > 8,5

Einbauort: Platzfläche

Verdichtung durch Walzen bei ausreichender
Feuchtigkeit, das Walzen ist im Abstand von 2 Wochen
nochmal zu wiederholen.

Abrechnung nach m² fertiger Fläche. Das Material ist vor Bestellung zu bemustern und durch den AG freizugeben.

Der Nachweis der Eignung, Umweltverträglichkeit ist vor Bestellung unaufgefordert vorzulegen

Produkt der Planung: Sabalith sandbraun von DISPOplus GmbH
oder gleichwertig

angebotenes Produkt/Hersteller: '.........'

Wenn kein Eintrag erfolgt, gilt das Produkt der Planung.
Menge: 135,000 m²

**02.09 Wassergebundene Wegedecke überarbeiten**
Wassergebundene Wegedecke (Deck- und Dynamische Schicht) im Bereich des Tisches und Ausstellungspultes für die Montage auf den Betonbodenplatten der Pos. 03.01.01 und 03.01.02 durch den Metallbauer vorbereiten, Material in mehreren Teilbereichen getrennt ausbauen und lagern, nach Montage der Elemente durch das Gewerk Metallbau wieder einbauen, verdichten und ebnen.

Fläche gesamt: ca. 3 m²
Fläche Fußplatten Tisch: 4 Stück á 1,85 x 0,3 m
Fläche Fußplatte Ausstellungspult: 1 Stück 1,85 x 0,4 m
Menge: 1,000 Psch

**02.10 Betonpflaster 20x10, lief., einbauen**
Pflasterstein aus Beton nach DIN EN 1338, Qualität D, I, Microfase, zweischichtig mit Natursteinkörnung im Vorsatz, betonglatte Oberfläche, liefern, höhen- und fachgerecht gem. Herstellerangaben verlegen auf Bettung aus Brechsand-Splitt-Gemisch 0/5, zwischen seitlichen Einfassungen, Fugenbreite 4mm, verfüllen mit Brechsand, kornabgestuft und filterstabil, fachgerecht verdichten/abrütteln, ggf. nachverfugen, inkl. Lieferung sämtlicher Materialien.

Format: Rastermaß 20x10x6 cm
Farbe: grau, passend zum Bestandsweg
Verband: Reihenverband
Bettungsstärke: 4 cm im verdichteten Zustand
Gleit-/Rutschwiderstand: Abschnitt 5.3.5: ausreichend, USRV (SRT)-Wert >/= 55
Rutschwerte: R-Wert 13

Einbauort: Zuwegung

Abrechnung nach m² fertiger Fläche. Das Material ist vor Bestellung zu bemustern und durch den AG freizugeben.

Die Rüttelgänge haben mit einer auf die Pflasterstärke abgestimmten Rüttelplatte mit Gummimatte zu erfolgen. Überschüssiges Fugenmaterial ist vor jedem Rüttelgang zu beseitigen, um ein Verkratzen der Oberfläche zu verhindern.
Menge: 7,000 m²

### Titel 03 Baukonstruktion

#### Untertitel 03.01 Fundamente

**03.01.01 Bodenplatte Tisch herstellen**
Bodenplatte/Fundament aus Beton für den Ausstellungstisch fachgerecht herstellen, konstruktiv bewehrt, auf Tragschicht der Pos. 02.04, inkl. Schalung nach Wahl des AN, OK Platte 10cm unter Gelände, Oberfläche glatt abziehen, nach dem Abbinden verfüllen, inkl. aller erforderlichen Nebenarbeiten.

Material: Beton C 20/25, XC 2, XF 1
Abmessungen: 382 x 170 x 25 cm

Bewehrung siehe gesonderte Position. Die Mindestüberdeckung ist bei der Wahl der Schalung zu beachten.

Zum Schutz der Betonplatte ist oberseits eine zu liefernde besandete Bitumenbahn zu verlegen.
Menge: 1,700 m³

**03.01.02 Fundament Infopult herstellen**
Fundament aus Beton für das Infopult fachgerecht herstellen, konstruktiv bewehrt, aufliegend auf 3 herzustellenden Punktfundamenten 25x25x60 cm, inkl. Schalung nach Wahl des AN, OK Platte 10cm unter Gelände, Oberfläche glatt abziehen, nach dem Abbinden verfüllen, inkl. aller erforderlichen Nebenarbeiten.

Material: Beton C 20/25, XC 2, XF 1
Abmessungen Fundamentbalken: 182 x 40 x 25 cm

Bewehrung siehe gesonderte Position. Die Mindestüberdeckung ist bei der Wahl der Schalung zu beachten.

Zum Schutz der Betonplatte ist oberseits eine zu liefernde besandete Bitumenbahn zu verlegen.
Menge: 0,400 m³

**03.01.03 Bewehrung Tisch herstellen**
Bewehrung für Bodenplatten/Fundament Ausstellungstisch Pos. 03.01.01 herstellen, vorgefertigte Baustahlmatten liefern, biegen, schneiden, verknüpfen mit S-Schlange 90 mm zum Herstellen des notwendigen Abstandes, fixieren und in 2 Lagen einbauen, Betondeckung allseitig mind. 3 cm, inkl. aller erforderlichen Nebenarbeiten.

Material: Q257A
Stahlgüte: B 500 A nach DIN 488
Maße Bodenplatte Tisch: 382 x 170 cm
Menge: 13,000 m²

**03.01.04 Bewehrung Infopult herstellen**
Bewehrungseisen Ø 8 mm für Bodenplatte/Fundamente Infopult Pos. 03.01.02 liefern, biegen, schneiden, fixieren und einbauen, Betondeckung allseitig mind. 3 cm, inkl. aller erfoderlichen Nebenarbeiten.

Material: BSt. 500A nach DIN 488
Menge: 0,100 t

**03.01.05 Fundamente Sitzblöcke herstellen**
Fundament für Betonsitzelemente herstellen, unbewehrt, in zwei Teilabschnitten über Eck, auf Tragschicht der Pos. 02.03, inkl. 5cm Sauberkeitsschicht und Schalung nach Wahl des AN, OK Fundament ca. 5cm unter Gelände, Oberfläche glatt abziehen, nach dem Abbinden verfüllen, inkl. aller erforderlichen Nebenarbeiten.

Material: Beton C 20/25
Abmessungen: 540 und 490 x 50 x 20 cm
Menge: 1,100 m³

#### Untertitel 03.02 Einfriedungen

**03.02.01 Absperrgitter lief., einbauen**
Absperr- / Rasengitter aus Quadratrohr, Stahl feuerverzinkt und spritzlackiert bestehend aus Pfosten mit rautenförmiger Aussparung über Eck, Kopf mit Platte verschlossen, vorgerichtet zum Einbetonieren und Querriegel aus Stahl feuerverzinkt und vorlackiert liefern, in Teilabschnitten gem. Herstellerangaben höhen- und fluchtgerecht in Fundament aus Beton C 20/25, 30x30x60 cm, OK 10 cm unter GOK einbauen, inkl. Lieferung aller benötigten Materialien und Kleinteile wie z.B. Verbindungsmuffen, Endkappen etc. sowie der erforderlichen Erd- und Nebenarbeiten und Anpassungsarbeiten. Schnittstellen müssen bauseitig nachlackiert werden.

Pfosten: Quadratrohr 60 x 60 mm, Gesamthöhe 75 cm
Anzahl: ca. 18 Stück
Querriegel: Quadratstahl 30 x 30 mm, jeweils 6 m lang
Bodenabstand Querriegel: 30 cm
Pfostenabstand: ca. 2 m
Endkappen: 6 Stück
Farbe: anthrazit Db 703 Eisenglimmer

Produkt der Planung: Rasengitter "Görlitzer Park" der Firma Ernst Freyer & Sohn

oder gleichwertig
angebotenes Produkt / Hersteller: '.........'

Wenn kein Eintrag erfolgt, gilt das Produkt der Planung.
Menge: 30,000 m

**03.02.02 Eckausbildung herstellen**
Zulage für die Herstellung einer Eckausbildung, Quadratstahl 30x30 mm, als 90° Ecke
Menge: 1,000 Stk

**03.02.03 Baumschutzrost lief., montieren**
Gitterrost / Baumschutzrost aus Stahl, feuerverzinkt nach DIN EN ISO 1461 mit einer bleifreien Zinkschmelze (Zinkanteil 98%), mehrteilig, zum Aufschrauben, liefern und gem. Herstellerangaben höhen- und fluchtgerecht auf das Fertigfundament der nachfolgenden Position montieren, inkl. Lieferung aller Verbindungselemente, Schrauben, Scheiben, Dübel etc..

Abmessung: 250 x 250 cm, Innenöffnung 70 x 70 cm
Radlast: bis 5 t
Material: Stahl-Pressrost, Werkstoff S 235JR
Maschenteilung: 33 x 11 mm, rutschhemmende Ausführung R 11, Roste mit ausgekerbten Querstäben, trapezförmig gestanzt, mit randverstärkter Aussparung
Tragrahmen: mit separatem Außenrahmen als Pflasteranschlagkante, mehrteilig aus Stahl S235JR (EN DIN 10 027-1) feuerverzinkt

Produkt der Planung: Gitterrost CLATRI der Firma Humberg GmbH

oder gleichwertig
angebotenes Produkt / Hersteller: '.........'

Wenn kein Eintrag erfolgt, gilt das Produkt der Planung.
Menge: 1,000 Stk

**03.02.04 Fertigfundament lief., einbauen**
Fertigfundament passend zum Baumschutzrost der vorherigen Position liefern, höhen- und fluchtgerecht einbauen, viereckig, aus Beton C 35/45 mit hohem Wassereindringwiderstand und Bewehrung mit Bügelkorb Q 188 A für bis 5 t Radlast mit eingegossenen Gewindehülsen für Transport und Montage, inkl. Schraubenset und Transportösen.

Abmessung: 250 x 250 cm, Höhe 25 cm, vierteilig
Einbau: 3cm unter GOK
Gewicht: ca. 880 kg
Menge: 1,000 Stk

**03.02.05 Stammschutzbügel lief., montieren**
Stammschutzbügel aus Flachstahl 8 cm, D=1cm, feuerverzinkt und pulverbeschichtet, liefern und gem. Herstellerangaben höhen- und fluchtgerecht auf Baumschutzrost der Pos. 03.02.03 montieren, inkl. aller benötigten Befestigungselemente.

Maße: LxB 86 x 86 cm, H 80 cm, 2-teilig
Pulverbeschichtung: DB 703 Eisenglimmer Feinstruktur

Produkt der Planung: Stammschutzbügel PINUS der Firma Humberg GmbH, Art.Nr. 59095

oder gleichwertig
angebotenes Produkt / Hersteller: '.........'

Wenn kein Eintrag erfolgt, gilt das Produkt der Planung.
Menge: 1,000 Stk

#### Untertitel 03.03 Sonstiges

**03.03.01 Blockstufe lief., verlegen**
Blockstufe aus Betonwerkstein liefern, höhen- und profilgerecht, engfugig auf 3cm Mörtel-/Ausgleichsschicht und 20cm Fundament aus Beton C 12/15 verlegen, inkl. Lieferung der benötigten Materialien und aller erforderlichen Nebenarbeiten.

Abmessung: LxBxH 100x30x20 cm
Farbe: Betongrau
Oberfläche: rutschhemmend R13
Kopf: beidseitig sichtbar
Menge: 2,000 Stk

### Titel 04 Einbauten / Ausstattung

*Hinweis: Ausführungshinweise Betonfertigteile*
Ausführungshinweise Betonfertigteile

Die Herstellung erfolgt gem. DIN EN 206 DIN 1045 Beton- Festlegung, Eigenschaften, Herstellung und Konformität, dem Merkblatt "Sichtbetonflächen" der Fachvereinigung deutscher Betonfertigteilbau e.V. und DIN EN 13198 Betonfertigteile.

Eine Bewehrung ist nach statischer Erfordernis auszuführen. Ein statischer Nachweis ist vorzulegen.
Annahme: konstruktiv als Transportbewehrung (50kg/m3)

Für die Betonfertigelemente sind Handmuster gem. Positionsbeschreibung zur Bemusterung vorzulegen.

Einbau mit 2% Gefälle auf dem Fundament. Fugenabstand ≤ 8mm, offen.

In die Preise für die Betonfertigelemente sind alle Kosten für die Herstellung, Lieferung, Transport innerhalb der Baustelle und inkl. aller notwendigen Geräte für das Versetzen und den Einbau einzurechnen. Hierzu zählen insbesondere z.B. Kräne und Vakuumhebegeräte.

Das Versetzen muss mit geeignetem Gerät z.B. Vakuumhebegerät so erfolgen, dass es zu keinen Beschädigungen, Verkratzungen und Kantenabplatzungen kommt. Transportanker sind aufgrund der Plattenform und Versetzart nicht möglich. Das Eigengewicht der Betonfertigelemente ist dabei zu berücksichtigen.

Für alle Produkte sind die entsprechenden Prüfzeugnisse und Zertifikate vorzulegen.

**04.01 Betonsitzelement 200x45x50 lief., einbauen**
Betonsitzelement als Fertigteil konstruktiv bewehrt nach statischen Erfordernissen herstellen, liefern und auf Fundament der Pos. 03.01.05 höhen- und fluchtgerecht einbauen.

Abmessung: 200x45x50 cm
Material: Beton C 35/45 XC 4, XF 1 gem. DIN 18500
Kanten: 4 mm gefast
Sichtflächen: glatter Sichtbeton, Sichtbetonklasse SB 4
Farbton: hellgrau
Fugenabstand: </= 8 mm
Einbindetiefe: mind. 5 cm

angebotenes Produkt/Hersteller: '.........'
Menge: 4,000 Stk

**04.02 Betonsitzelement Ecke 186/86x45x50 lief., einbauen**
Wie vorherige Position, jedoch:

Ausführung als Eckelement
Abmessungen: 186/86 x 45 x 50 cm
Menge: 1,000 Stk

**04.03 Sitzbankauflage aus Holz lief., montieren**
Sitzbankauflage aus Lärchenholz herstellen, bestehend aus je 7 Sitzleisten 5x5 cm, unterseits verdeckt verschraubt auf 3 U-Profile 30/15 mm mit einem Spaltmaß von 1,88 cm, Montage auf Betonsitzelementen der vorherigen Position, inkl. Lieferung aller Materialien und Befestigungsmittel sowie ggf. erforderliche Anpassungsarbeiten.

Abmessungen: 200x46 cm
Auflagenhöhe: 6,5 cm
Gewicht: ca. 48 kg
Holzart: Lärche
Holzoberfläche: hell-, rot- oder dunkelbraun lasiert
Oberfläche Stahl: feuerverzinkt und farbbeschichtet DB 703

Bei Verschraubung in Reihe sollte ein Abstand von 1 cm zwischen den Auflagen eingehalten werden.

Vor Bestellung sind Handmuster in den drei Farben vorzulegen und vom Bauherrn freizugeben.

Produkt der Planung: Auflage Kristall der Firma Runge GmbH & Co. KG

oder gleichwertig
angebotenes Produkt / Hersteller: '.........'

Wenn kein Eintrag erfolgt, gilt das Produkt der Planung.
Menge: 4,000 Stk

**04.04 Abfallbehälter lief., einbauen**
Abfallbehälter aus Stahl zum Einbetonieren mit Abdeckung und Ascher liefern, höhen- und fachgerecht gem. Herstellerangaben einbauen, in Betonfundament C 20/25, Maße ca. 60x30x45 cm, OK ca. 10cm unter GOK, inkl. Lieferung aller benötigten Materialien sowie aller erforderlichen Erd- und Nebenarbeiten.

Behälter: Ø 360 mm, aus Stahlblech 2 mm, Abdeckung 4 mm stark, ausgesteift und komplett verschweißt
Innenbehälter: Aluminium mit innen angeschweißtem Winkelgriff
Inhalt: ca. 50 Liter
Gewicht: ca. 34 kg
Gesamtmaße: HxBxT 830x430x360 mm
Ständer: um 355 mm verlängert, zum Einbetonieren
Behälter mit 4-facher Arretierung stabil am Tragrahmen geführt
Rahmensystem: aus Rechteckstahlrohr 80x30x2 mm, vollverschweißt

Alle Stahlteile Hochtemperatur-feuerverzinkt (ca. 600°) und zusätzlich 2-fach beschichtet in DB 703 - Feinstruktur und Anti-Graffiti Beschichtung, Ascher gesichert verschraubt mit Abdeckung, komplett aus Edelstahl.
Einfaches Entleeren in den Innenbehälter durch Tippmechanismus
Entleerung: durch Kippen des Behälters mit Anschlag und Herausnehmen des Innenbehälters, Sicherung durch integrierten Sicherheits-Schnappverschluss, 8 mm Dreikant

Produkt der Planung: Abfallbehälter KIRN der Firma WETZ Außenraumelemente GmbH

oder gleichwertig
angebotenes Produkt / Hersteller: '.........'

Wenn kein Eintrag erfolgt, gilt das Produkt der Planung.
Menge: 1,000 Stk

### Titel 05 Pflanz- und Saatarbeiten

#### Untertitel 05.01 Vegetationstechnische Bodenarbeiten

**05.01.02 Oberboden, bauseits, aufbringen**
Oberboden seitlich gelagert, aufnehmen, innerhalb des Baustellenbereich transportieren und fachgerecht einbauen.

Einbaustärke: ca. 30cm bei Pflanzflächen, 15 cm bei Rasenflächen

Abrechnung über Aufmaß feste Masse. Fertig gestellte Flächen sind nicht mehr mit dem Radlader zu befahren.
Menge: 30,000 m³

**05.01.03 Oberboden liefern, aufbringen**
Oberboden liefern, bei Nichteigung des vorhandenen Bodens und fachgerecht einbauen, gem. DIN 18915, Humusgehalt 5,5 - 6, ph-Wert neutral.

Einbaustärke: ca. 30cm bei Pflanzflächen, 15 cm bei Rasenflächen

Abrechnung über Lieferschein, Lockerungsfaktor 1,2, fertig gestellte Flächen sind nicht mehr mit dem Radlader zu befahren.

Der Nachweis zur Eignung des gelieferten Materials als Vegetationstragschicht ist vor Einbau unaufgefordert vorzulegen.
Menge: 5,000 m³

**05.01.04 Feinplanum Vegetationsflächen**
Feinplanum herstellen für Vegetationsflächen, Steine >3cm, Unrat und schwer verrottbare Pflanzenteile aufsammeln und ordnungsgemäß entsorgen, Flächen gleichmäßig andrücken und unter Berücksichtigung der Bodensetzung fein planieren, inkl. Herstellung der Anschlüsse an Kanten, Mauern und sonstigen Einbauten.

Abweichung von der Sollhöhe: +/- 2cm
Menge: 128,000 m²

**05.01.05 Pflanzgrube Baum**
Pflanzgrube für Baumpflanzung herstellen, Bodenaushub bis in eine Tiefe von 1,50 m unter OKG, Grubensohle und Ränder spatentief lockern durch kreuzweises aufreißen, überschüssigen Boden ordnungsgemäß abfahren.

Größe der Baumgrube: i.M. 280 x 280 cm
Inhalt: ca. 12 cbm
Menge: 1,000 Stk

**05.01.06 Baumsubstrat lief., einbauen**
Baumsubstrat, überbaubar, gem. FLL "Empfehlungen für die Baumpflanzungen Teil 2" liefern und in die vorbereitete Baumgrube lagenweise einfüllen und verdichten auf Ev2 45 MN/m².

Anforderungen: gleichmäßig durchmichtes, erdfeuchtes Substrat aus kornabgestuften, struktur- und sackungsstabilem Material Oberboden-Sand-Ziegelsplitt-Gemisch
Wasserkapazität: mind. 35 Vol.%
Wasserdurchlässigkeit: > 2mm/min
Luftkapazität: mind. 10 Vol.%
Körnung: 0/16 bis 0/32
ph-Wert: >/= 7,0
Anteil organische Substanz: 1 - 3 Gew.%
Luftkapazität: >/= 10 Vol.%
Salzgehalt: < 150 mg/100 g

Der Nachweis der Eignung ist vor Bestellung und Einbau der BÜ zur Freigabe vorzulegen.

angebotenes Produkt/Hersteller: '.........'
Menge: 12,000 m³

**05.01.07 Rindenmulch 10/40 lief., ausbringen**
Rindenmulch 10/40 liefern und in einer Stärke von ca. 5cm im Bereich der Heckenpflanzung nach der Pflanzung ausbringen, das Material muss dem RAL-Gütezeichen und den Prüfbestimmungen der Gütegemeinschaft Substrate für Pflanzen e.V. entsprechen.

Der Nachweis der Eignung ist vor Lieferung vorzulegen.
Menge: 40,000 m²

**05.01.08 Rindenhumus 0/20, lief., ausbringen**
Rindenhumus 0/20 liefern und in einer Stärke von ca. 3cm im Bereich der Gräserpflanzung nach der Pflanzung ausbringen und einarbeiten, das Material muss dem RAL-Gütezeichen und den Prüfbestimmungen der Gütegemeinschaft Substrate für Pflanzen e.V. entsprechen.

Der Nachweis der Eignung ist vor Lieferung vorzulegen.
Menge: 53,000 m²

**05.01.09 Mineralischer Mulch 8/16 lief., ausbringen**
Mineralischen Mulch 8/16, Hartkalksteinsplitt liefern und im Bereich der Gräserpflanzung fachgerecht in einer Stärke von 5cm ausbringen.

In den EP ist einzukalkulieren, dass die Ausbringung des mineralischen Mulch erst zeitversetzt zur Baumaßnahme im darauffolgenden Herbst nach dem Stecken der Zwiebeln erfolgt.
Menge: 53,000 m²

#### Untertitel 05.02 Pflanzlieferung und -arbeiten

*Hinweis: Vorbemerkungen Pflanzenlieferung und Pflanzung*
Allgemeine Regelung für die Pflanzenlieferung und Pflanzung

Pflanzen gemäß nachfolgender Aufstellung liefern und gem. DIN 18916 nach Pflanzplan pflanzen.

Alle Pflanzen müssen der DIN 18916 Pflanzen und
Pflanzarbeiten entsprechen, sowie den Allgemeinen
Technischen Vertragsbedingungen für Bauleistungen - ATV
DIN 18320 "Landschaftsbauarbeiten" des Teil C der VOB
und allen z.Z. gültigen FLL-Bestimmungen.

Alle zur Verwendung kommenden Pflanzen müssen aus einem
geschlossenen Quartier stammen und von einheitlicher
Herkunft sein. Die Gehölze müssen einen natürlichen Habitus aufweisen und frei gewachsen sein.

Ersatz für nicht lieferbare Pflanzenarten, -sorten und -größen sind nur mit Bewilligung der BL gestattet.

In die Einheitspreise einzukalkulieren sind das Liefern, Abladen und ggf. Zwischeneinschlag, der Transport innerhalb des Baustellenbereich, verteilen und einpflanzen, Aushub und Wiederverfüllen der Pflanzgruben, Herstellen von Gießrändern, erforderlicher, fachgerechter Pflanzschnitt, sowie einmaliges Anwässern. Pflanzenverankerung und Verdunstungsschutz werden gesondert vergütet.

Die Ballentücher von Bäumen und Großsträuchern sind zu lösen und die Ballen äußerlich anzulockern.

Angabe Lieferbaumschule: '.........'

**05.02.01 Acer rubrum "Red Sunset"**
Acer rubrum "Red Sunset" liefern und pflanzen,
Hochstamm StU 20/25, 4xv, mDb
Menge: 1,000 Stk

**05.02.02 Carpinus betulus - Hainbuche**
Carpinus betulus - Hainbuche
Heckenpflanze geschnitten, 2xv, H 150-175
liefern und pflanzen, 3 Stk./m
Menge: 85,000 Stk

**05.02.03 Panicum virgatum "Blue Fountain" - Rutenhirse**
Panicum virgatum "Blue Fountain" - Rutenhirse
Tb
liefern und pflanzen, 2,5 Stk./m²
Menge: 135,000 Stk

**05.02.04 Narcissus "Thalia"**
Narcissus "Thalia" - Engelstränennarzisse, liefern und innerhalb der Gräserpflanzung stecken, 20 Stk./m²

In den EP ist einzukalkulieren, dass die Zwiebeln erst zeitversetzt zur Baumaßnahme im darauffolgenden Herbst gesetzt werden können.
Menge: 1060,000 Stk

*Hinweis: Sonstiges*

**05.02.05 Unterflurverankerung lief., einbauen**
Unterflurverankerung für Bäume im Set mit Mulchscheibe Ø 80 cm liefern und gem. Herstellerangaben einbauen, bestehend aus Spanngurt 4,50 m, 3 geschlossenen Ankerschlaufen 1,10 m, abnehmbaren Ratschenhebel, Zugkraft pro Anker: 277 kg, Einschlagtiefe 40 cm.

angebotenes Produkt/Hersteller: '.........'
Menge: 1,000 Stk

**05.02.06 Verdunstungsschutz aufbringen**
Schutz der Rinde gegen Verdunstung und Sonneneinwirkung herstellen, Rindenschutzmittel in 2 Arbeitsgängen, Voranstrich und Hauptanstrich, gem. Herstellerangaben fachgerecht bis zum Kronenansatz vollflächig deckend auftragen, Farbe Hauptanstrich weiß.

angebotenes Produkt/Hersteller: '.........'
Menge: 1,000 Stk

**05.02.07 Düngung der Pflanzflächen und des Baumes**
Liefern und fachgerechtes Einbringen von organisch-mineralischem NPK-Dünger zur Förderung des Anwurzelns. mit bodenbelebenden Mikroorganismen, Eigenschaften granuliert, chloridarm, strukturstabil, mit einer Langzeitwirkung von mindestens 2 bis 3 Monaten.

Ausführung: einarbeiten in die obere Bodenschicht, anschließend intensiv wässern
Die Aufwandmenge richtet sich nach den Vorgaben des Herstellers. Richtwert für Gehölze: ca. 50 bis 100 g/m²

angebotenes Produkt/Hersteller: '.........'
Menge: 100,000 m²

#### Untertitel 05.03 Rasen- und Saatarbeiten

**05.03.01 Rasenansaat RSM 2.3 Gebrauchsrasen**
Rasenansaat herstellen, in Teilflächen, Regel-Saatgutmischung RSM 2.3 Gebrauchsrasen-Spielrasen liefern, in zwei Arbeitsgängen aussäen, einigeln, abwalzen und anwässern, inkl. aller erforderlichen Nebenarbeiten.

Ansaatfläche: 20+15 m²
Aussaatmenge: 20 g/m²

Ein Gütenachweis ist dem AG vor Einbau unaufgefordert vorzulegen.
Menge: 35,000 m²

**05.03.02 Rasenansaat BE-Fläche**
Wie vorherige Position, jedoch:

auf Anforderung des AG im Bereich der genutzten BE-Fläche
Menge: 320,000 m²

#### Untertitel 05.04 Fertigstellungspflege

*Hinweis: Vorbemerkungen Fertigstellungspflege*
Für die Ausführung der Pflegearbeiten als Fertigstellungspflege gelten die DIN 18916 und DIN 18917 in der aktuellen Fassung. Die Fertigstellungspflege beginnt nach Abschluss der Pflanzarbeiten bzw. Aussaat. Der Abschluss der ausgeführten Pflanzarbeiten muss in einer gemeinsamen Begehung kontrolliert und dokumentiert werden.

Die Fertigstellungspflege der Pflanzung endet mit Erreichung des abnahmefähigen Zustands, an dem Sicherheit über den Anwuchserfolg besteht,
a) bei Herbstpflanzung am 31. Oktober des darauffolgenden Jahres
b) bei Frühjahrspflanzung am 31. Oktober desselben Jahres durch die Abnahme.

Die Fertigstellungspflege bei Rasenflächen endet mit Erreichen eines abnahmefähigen Zustandes, gleichmäßiger Bestand an Wuchs und Verteilung, projektive Bodendeckung von 75%. Der letzte Schnitt darf nicht länger als eine Woche zurückliegen.

Die Anzahl der vorgesehenen Pflegegänge sind durchschnittliche Regelannahmen. Die Durchführung der Pflegegänge bzw. die genaue Pflegezeitpunkte sind dem AG jeweils mind. 2 Werktage vorher schriftlich anzuzeigen sowie durch Rapporte nachzuweisen.

Wässern wird gesondert vergütet und erfolgt nach Bedarf.

Anfallende Abfallmaterialien aufnehmen, laden, transportieren und auf ordnungsgemäß entsorgen, verschmutzte Kanten und Flächen säubern.

**05.04.01 Fertigstellungspflege Baum**
Fertigstellungspflege Baumpflanzung fach- und sachgerecht durchführen, ohne Anwendung chemischer Mittel beanstandungsfrei pflegen.

Entfernen von unerwünschtem Aufwuchs in der Baumscheibe, Steine und Unrat >5cm aufnehmen, Pfähle, Latten, Bindung prüfen und ggf. wiederherstellen, Entfernung von trockenen Ästen, etc.

Der Preis für mögliche Materiallieferungen, ist im Preis für die Fertigstellungspflege enthalten.

Anzahl der Pflegegänge: ca. 4 Stück

Abrechnung pro Stück und Pflegegang.
Die angesetzte Menge entspricht der Anzahl Bäume x Anzahl der Pflegegänge:
1 Stk. x 4 = 4 Stk.
Menge: 4,000 Stk

**05.04.02 Wässern Bäume**
Wässern der Bäume, Wasser liefern und ausbringen, Mindestwassermenge je Arbeitsgang 100 l pro Baum.

Anzahl der Wässergänge: 10

Abrechnung pro Stück und Wässerungsgang.
Die angesetzte Menge entspricht der Anzahl Baum x Anzahl der Wässergänge:
1 Stk. x 10 = 10 Stk.
Menge: 10,000 Stk

**05.04.03 Fertigstellungspflege Hecke**
Fertigstellungspflege Heckengehölze fach- und sachgerecht durchführen, ohne Anwendung chemischer Mittel beanstandungsfrei pflegen.

Eingegangene, nicht voll ausgetriebene oder beschädigte Pflanzen sind auszutauschen.

Der Preis für mögliche Materiallieferungen, ist im Preis für die Fertigstellungspflege enthalten.

Anzahl der Pflegegänge: ca. 6 Stück

Abrechnung pro m² und Pflegegang.
Die angesetzte Menge entspricht der m² Hecke x Anzahl der Pflegegänge:
40 m² x 6 = 240m²
Menge: 240,000 m²

**05.04.04 Wässern der Heckenpflanzung**
Wässern der Heckenpflanzung, Wasser liefern und ausbringen, Mindestwassermenge je Arbeitsgang 25 l/m².

Anzahl der Wässergänge: 10

Abrechnung pro m² und Wässerungsgang.
Die angesetzte Menge entspricht der m² Gräserpflanzung x Anzahl der Pflegegänge:
40 m² x 10 = 400m²
Menge: 400,000 m²

**05.04.05 Fertigstellungspflege Gräser**
Fertigstellungspflege Gräser fach- und sachgerecht durchführen, ohne Anwendung chemischer Mittel beanstandungsfrei pflegen.

Eingegangene, nicht voll ausgetriebene oder beschädigte Pflanzen sind auszutauschen.

Der Preis für mögliche Materiallieferungen, ist im Preis für die Fertigstellungspflege enthalten.

Anzahl der Pflegegänge: ca. 6 Stück

Abrechnung pro m² und Pflegegang.
Die angesetzte Menge entspricht der m² Fläche x Anzahl der Pflegegänge:
53 m² x 6 = 318 m²
Menge: 318,000 m²

**05.04.06 Wässern der Gräserpflanzung**
Wässern der Gräserpflanzung, Wasser liefern und ausbringen, Mindestwassermenge je Arbeitsgang 20 l/m².

Anzahl der Wässergänge: 10

Abrechnung pro m² und Wässerungsgang.
Die angesetzte Menge entspricht der m² Gräserpflanzung x Anzahl der Pflegegänge:
53 m² x 10 = 530m²
Menge: 530,000 m²

**05.04.07 Fertigstellungspflege Rasen**
Fertigstellungspflege für die Rasenflächen fach- und sachgerecht durchführen, anfallendes Schnittgut aufnehmen und ordnungsgemäß entsorgen.

Wuchshöhe: 6 bis 10 cm
Schnitthöhe: über 3 cm

Anzahl der Schnitte: ca. 6 Stück

Abrechnung pro m² und Pflegegang.
Die angesetzte Menge entspricht der m² Rasenfläche x Anzahl der Pflegegänge: 35 m² x 6 = 210 m²
Menge: 210,000 m²

**05.04.08 Wässern der Rasenflächen**
Wässern der Rasenflächen, Wasser liefern und ausbringen, Mindestwassermenge je Arbeitsgang 15 l/m².

Anzahl der Wässergänge: 6

Abrechnung pro m² und Pflegegang.
Die angesetzte Menge entspricht der m² Rasenfläche x Anzahl der Pflegegänge:
35m² x 6 = 210 m²
Menge: 210,000 m²

#### Untertitel 05.05 Entwicklungspflege

*Hinweis: Entwicklungspflege*
Für die Ausführung der Pflegearbeiten als Entwicklungspflege gilt die DIN 18919 in der aktuellen Fassung. Die Leistungen beginnen nach Abnahme der Fertigstellungspflege und erstrecken sich über 2 Jahre.

Die vorgesehenen Leistungen sind durchschnittliche Regelannahmen, die vom witterungsbedingtem tatsächlichen Bedarf abweichen können. Die Durchführung der Pflegegänge bzw. die genaue Pflegezeitpunkte sind dem AG rechtzeitig vorher anzuzeigen und nach Ausführung bestätigen zu lassen. Zur Abrechnung kommen nur durch die BL gegengezeichnete Leistungsnachweise.

Ein Herbizideinsatz ist nicht gestattet, daraus resultierende Mehraufwendungen sind in die Leistungspositionen einzukalkulieren.

Vor Abnahme der Pflege sind die Pflanzen zu prüfen. Ausgefallene Pflanzen sind nach Rücksprache mit dem AG in der folgenden Pflanzperiode durch gleichwertige Ware und kostenfrei für den AG zu ersetzen. Für die ersetzten Pflanzen beginnt die Pflege erneut.

**05.05.01 Entwicklungspflege Baum**
Entwicklungspflege für Bäume fach- und sachgerecht durchführen, ohne Anwendung chemischer Mittel beanstandungsfrei pflegen.

Anzahl der Pflegegänge: ca. 4 Stück / Jahr

Abrechnung pro Stück und Pflegegang.
Die angesetzte Menge entspricht der Bäume x Anzahl der Pflegegänge:
1 x 4 x 2 Jahre = 8 Stk.
Menge: 8,000 Stk

**05.05.02 Bewässerung Baum**
Wässern der Bäume nach Bedarf im Rahmen der Entwicklungsspflege, pro Bewässerungsgang mit mind. 100 l/Baum wässern.

Anzahl der Bewässerungsgänge: ca. 10 Stück / Jahr

Abrechnung pro m² Fläche und Wässerungsgang.
Die angesetzte Menge entspricht der bepflanzten Fläche x Anzahl der Wässergänge:
1 x 10 x 2 Jahre = 20 Stk.
Menge: 20,000 Stk

**05.05.03 Entwicklungspflege Pflanzflächen**
Entwicklungspflege für alle Gehölze, Gräser und Heckenpflanzung fach- und sachgerecht durchführen, ohne Anwendung chemischer Mittel beanstandungsfrei pflegen.

Anzahl der Pflegegänge: ca. 4 Stück / Jahr

Abrechnung pro m² Fläche und Pflegegang.
Die angesetzte Menge entspricht der bepflanzten Fläche x Anzahl der Pflegegänge:
(40+53 m²) x 4 x 2 Jahre = 744 m²
Menge: 744,000 m²

**05.05.04 Bewässerung Pflanzflächen**
Wässern der Gehölze nach Bedarf im Rahmen der Entwicklungsspflege, pro Bewässerungsgang mit 2x 15 l/Gehölz wässern.

Anzahl der Bewässerungsgänge: ca. 10 Stück / Jahr

Abrechnung pro m² Fläche und Wässerungsgang.
Die angesetzte Menge entspricht der bepflanzten Fläche x Anzahl der Wässergänge:
(40+53 m²) x 10 x 2 Jahre = 1.860 m²
Menge: 1860,000 m²

**05.05.05 Düngung Baum**
Liefern und fachgerechtes Einbringen von organisch-mineralischem Langzeit-Dünger mit bodenbelebenden Mikroorganismen, Eigenschaften granuliert, chloridarm, strukturstabil, mit einer Langzeitwirkung von mindestens 2 bis 3 Monaten.

Ausführung: einarbeiten in die obere Bodenschicht, anschließend intensiv wässern
Einbauort: Baumpflanzung

Die Aufwandmenge richtet sich nach den Vorgaben des Herstellers. Richtwert für Gehölze: ca. 50 bis 100 g/m²

angebotenes Produkt/Hersteller: '.........'
Menge: 1,000 Stk

**05.05.06 Düngung Pflanzflächen**
Liefern und fachgerechtes Einbringen von organisch-mineralischem Langzeit-Dünger mit bodenbelebenden Mikroorganismen, Eigenschaften granuliert, chloridarm, strukturstabil, mit einer Langzeitwirkung von mindestens 2 bis 3 Monaten.

Ausführung: einarbeiten in die obere Bodenschicht, anschließend intensiv wässern
Einbauort: Hecken- und Gräserpflanzung

Die Aufwandmenge richtet sich nach den Vorgaben des Herstellers. Richtwert für Gehölze: ca. 50 bis 100 g/m²

angebotenes Produkt/Hersteller: '.........'
Menge: 95,000 m²

### Titel 06 Sonstige Maßnahmen

**06.01 Baustelleneinrichtung einrichten, vorhalten, räumen**
Baustelle gem. den Objektgegebenheiten und den behördlichen Vorschriften einrichten, Baustelleneinrichtung für die Dauer der Baumaßnahme vorhalten und nach Abschluss der Arbeiten räumen.
Tagesunterkünfte, Waschgelegenheiten und Toiletten sind entsprechend den berufsgenossenschaftlichen Vorschriften vorzusehen.
Inkl. Herstellen von Lagerflächen, inkl. abschließbarer Absperrungen mit Bauzäunen. Inkl. Wiederherstellung der Flächen in den ursprünglichen Zustand.
Die Einrichtung der BE, die Standorte von Containern, Bauwagen, Lagerflächen etc.erfolgt ausschließlich in Abstimmung mit dem AG / Bauüberwachung.

Der Wurzelbereich darf nicht überfahren werden und muss bei Bedarf geschützt werden, Schutzmaßnahme nach Wahl des AN.
Menge: 1,000 Psch

**06.02 Bauzaun liefern, vorhalten**
Bauzaun inkl. Bauzauntor aus verzinkten Gitterelementen liefern, verkehr-, umsturz- und verschiebesicher aufstellen, über die gesamte Bauzeit vorhalten und anschließend wieder abbauen.

Bauzaun bestehend aus verzinkten Bauzaunelementen mit umlaufenden Rundrohrrahmen und eingeschweißten Gittermatten. Verbindung der Zaunfelder mit zwei Schellen pro Seite und Verankerung in zwei mobilen Füßen.

Breite Zaunelement: 3,50m
Höhe: 2,00m

Die Aufstellung erfolgt auf befestigtem und unbefestigtem Boden, der Ausgleich von Unebenheiten ist einzukalkulieren.

Nach Aufstellen des Bauzauns können max. 70% vergütet werden, der voll Betrag erst nach Beendigung der Maßnahme und Abbau des Bauzaunes.
Menge: 115,000 m

**06.05 Baumschutz 3x3m herstellen**
Baumschutz aus stabilen Holzpfosten mit Querlattung herstellen, Liefern der benötigten Materialien, Befestigungsmittel und dgl., ortsfest aufbauen, vorhalten über die Bauzeit und anschließend wieder abbauen und fachgerecht entsorgen.

Maße: 3 x 3 m
Höhe: ca. 2 m
Menge: 1,000 Psch

**06.06 Rasensode BE-Fläche abschieben**
Rasensode / Grasnarbe bei Bedarf im Zuge der Wiederherstellung der BE-Fläche, inkl. Wurzelwerk abschieben, anfallendes Material laden und der fachgerechten Verwertung zuführen, inkl. Gebühren, in Randbereichen, an Kanten und Einbauten in Handarbeit, bei Bedarf vorab mähen des Bewuchses.

Abtragsstärke: ca. 10cm

Die Ausführung der Position muss vorab durch den AG freigegeben werden. Entsorgungsnachweise sind vorzulegen. Abrechnung nach Flächenaufmaß.
Menge: 320,000 m²

**06.07 Bestandsaufmaß erstellen**
Bestandsunterlagen / Abrechnungsunterlagen erstellen und als digitale Unterlage DWG/DXF übergeben.

Folgende Vorgaben der Stadt Wolfsburg müssen beachtet werden:
1. Koordinatensystem
Als Koordinatenreferenzsystem (CRS) ist ETRS89/UTM - Zone 32 (Lagestatus LS489) zu verwenden. Bei den digitalen Koordinaten wird beim Ostwert (East) EPSG-konform keine Zonenangabe 32 vorangestellt (EPSG-Code 25832).

Die Höhen sind auf das Höhensystem DHHN2016 (Höhen über Normalhöhen-Null (NHN) im DHHN2016) zu beziehen.

2. Hinweis zur Datenaufnahme
Bei Vermessungen sind alle Objekte lagerichtig und in ihrer natürlichen Größe abzubilden. Neben der Lage müssen alle Punkte auch der Höhe nach aufgemessen werden.

3. Datenformat von Vektordaten
Die Festlegung des Datenformats für die Übergabe von Vektordaten richtet sich nach dem jeweiligen Fachverfahren, für das die Daten erstellt werden.

Wenn keine speziellen Angaben vorgegeben werden, wird für die Datenübergabe von Vektordaten das ESRI ArcGIS Shape Format (Version 10 oder höher) mit Z-Werten incl. der Projektions- und Layerdatei oder das Autodesk AutoCAD DXF Format (Version 2004 oder höher) verwendet.

Bei der Verwendung des Autodesk AutoCAD DXF Formats müssen zusätzlich alle Punkte und punktförmigen Objekte mit Angabe des Symbol-/Blocknamens, der ETRS89/UTM32-Koordinaten, des Höhenwerts und des Drehwinkels als strukturierte Liste im Textformat (.csv, .txt) übergeben werden.

4. Datenformat von Rasterdaten
Für die Datenübergabe von georeferenzierten Rasterdaten wird das Format TIFF mit TFW verwendet.

5. Datenformat von Tabellen- und Sachdaten
Für die Übergabe von Datenbankdaten, Tabellen und Sachdaten wird das Textformat (.csv, .txt) verwendet.

6. Datenstruktur von Vektordaten
Die Festlegung von Folien und Attributen der einzelnen Elemente richtet sich nach den Inhalten und dem Datenmodell des jeweiligen Fachverfahrens, für das die Daten erstellt werden.

Wenn zur Datenstrukturierung keine Regeln vorgegeben wurden, gilt als Mindestvorgabe für die Datenstruktur bei Geodaten im ESRI ArcGIS Shape Format eine Differenzierung der Daten nach Elementtypen (Fläche, Linie, Punkt, Text) in verschiedene Shape-Dateien und die Vergabe der Objektbedeutung / dem Objektschlüssel als Attribut der einzelnen Elemente.

Bei Geodaten im Autodesk AutoCAD DXF Format werden die Daten mindestens nach der Objektbedeutung / Objektschlüssel in jeweils einem Layer pro Objektbedeutung / Objektschlüssel differenziert. Dabei dürfen in einem Layer keine unterschiedlichen Geometrietypen vorkommen. Als Layernamen werden die Objektbedeutung / der Objektschlüssel (max. 26 Zeichen) benutzt.

Bei Bestandsvermessungen für die Stadt Wolfsburg dürfen nur die Elementtypen Punkt,  Linie, Fläche und Text (bei AutoCAD noch Block / Insert und Schraffur / Hatch) verwendet werden. Bögen, bogenförmige Polylinien und Kreise sind in den Datenstrukturen von Bestandsvermessungen nicht zulässig, sofern bei der Beauftragung keine anderen Vorgaben gemacht werden.

7. Kontrollplots
Der Auftragnehmer erstellt von den Geodaten maßstäbliche Kontrollplots im PDF-Format in einem geeigneten Maßstab und liefert diese zusammen mit den Geodaten. Der Kontrollplot muss das Thema, den Verfasser, das Erstellungsdatum, ein Koordinatengitter und eine Legende enthalten.

8. Datenbeschreibung / Metadaten
Der Auftragnehmer liefert mit den Geodaten eine Beschreibung in Textform.

Die Beschreibung enthält Angaben zum Thema, zum Bearbeiter, das Datum der Erstellung und die Erfassungsgenauigkeit.

Die Beschreibung muss die Erläuterung der Datenstrukturierung, der verwendeten Layer, der Attribute, der Tabellendefinition/ -struktur und der verwendeten Schlüssel beinhalten.

9. Belegexemplar
Von allen Bestandsvermessungen erhält das Referat 21 - 21-2 Geoinformation und Geodaten- analyse ein Belegexemplar der aufgenommenen Daten als Vektorgeometrie und einen Kontrollplot als PDF für die Fortführung der Geobasisdaten der Stadt Wolfsburg.

Das Datenformat und die Datenstruktur müssen für diese Bestandsdaten den Regelungen dieser Rahmenbedingungen entsprechen.

10. Datenträger
Als Datenträger für den Datenaustausch werden CD-ROMs oder DVD-ROMs eingesetzt.

Andere Datenträger oder Übertragungsformen sind nach Rücksprache zwischen Auftragnehmer und Auftraggeber möglich.
Menge: 1,000 Psch

*Hinweis: Vorbemerkungen Stundenlohnarbeiten*
Vorbemerkungen Stundenlohnarbeiten
Stundenlohnarbeiten durch Arbeitskräfte nur auf Anordnung des AG ausführen. Der Verrechnungssatz für die jeweilige Arbeitskraft umfasst sämtliche Aufwendungen wie Lohn- und Gehaltskosten, Lohn- und Gehaltsnebenkosten, Zuschläge, lohngebundene und lohnabhängige Kosten, sonstige Sozialkosten, Gemeinkosten, Wagnis und Gewinn. Zuschläge für Nacht-, Sonntags- und Feiertagsarbeit werden gesondert vergütet. Abgerechnet wird nach tatsächlich geleisteter Arbeit ohne An- und Abfahrtzeiten. Abrechnung nach anerkannten Stundenlohnzetteln.

**06.08 Meister**
Meister/Techniker
Menge: 1,000 h

**06.09 Facharbeiter**
Menge: 5,000 h

**06.10 Arbeiter**
Menge: 5,000 h

**06.11 Radlader, Planierraupe, Hydraulikbagger,einschl. Fahrer**
Radlader, Planierraupe, Hydraulikbagger,einschl. Fahrer über 18 bis 37 kW
Menge: 1,000 h

**06.12 Minibagger einschl. Fahrer**
Menge: 1,000 h

**06.13 Kompressor**
Kompressor, mit Bedienung, ein Bohrhammer, schallgedämpft.
Menge: 1,000 h
